# Muster-Leistungsbeschreibung
Leistungsbeschreibung (GAEB 90, DA81)
Währung: EUR

## SC Floor 01
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen Industrieböden

Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.

*Hinweis*
Technische Vorbemerkungen VOB

Vor dem Beginn der Arbeiten sind die Oberflächen und
der Untergrund vom Auftragnehmer nach VOB auf ihre
Eignungen zu prüfen (angelehnt an die DIN 18353
Estricharbeiten).

Mängel, die die eigene Leistung beeinträchtigen
können, sind zu beanstanden (siehe VOB Teil B, § 4,
Ziff.3). Die einschlägigen DIN-Normen, die
gesetzlichen Vorschriften, die Remmers
Verarbeitungsrichtlinien sowie die Merkblätter und
Richtlinien des BEB Bundesverband Estrich und Beläge
e.V., Industriestr. 19, 53842 Troisdorf (siehe Anlage
4.1.), der Arbeitsgemeinschaft  Industriebau e.V.
(AGI). Geschäftsstelle TU Braunschweig, Institut für
Industriebau  und des Deutschen Betonvereins sind zu
beachten.

Während der Verarbeitungs- und Reaktionszeit werden je
nach Produkt mehr oder weniger intensive Geruchsstoffe
an die Raumluft abgegeben. Für eine gute Be- und
Entlüftung ist deshalb zu sorgen. Geruchsempfindliche
Stoffe, insbesondere Lebensmittel, müssen ausgelagert
werden. Sicherheitsdatenblätter gem. 91/155 EWG sind
zu beachten.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Vorbehandlung mit geeigneten Mitteln, vorzugsw. mittels Strahlen**
Untergrundvorbehandlung mit geeigneten
Mitteln, vorzugsweise mittels
Stahlkugelstrahlverfahren, zur Erzielung
eines tragfähigen, sauberen und
tragfähigen Untergrundes, frei von
haftungsmindernden Schichten.
Mittels Industriestaubsauger ist der
Untergrund staubfrei herzustellen. Der
Untergrund muss nach der
Untergrundvorbehandlung zur Beschichtung
geeignet sein.
Einheit: m2

**00001.0003 Grundierung mit grober Abstreuung Quarz 07/12 - Epoxy ST 100**
Grundieren der vorbereiteten, sauberen
und saugfähigen Flächen bis zur
Sättigung mit Remmers Epoxy ST 100,
einem lösemittelfreien, transparenten,
mechanisch hoch belastbaren,
zweikomponentigen Epoxydharz.
Das Material wird in geeigneter Weise,
z. B. mit einem Gummischieber auf der
Fläche verteilt und sofort im Anschluss
mit einem Farbroller sorgfältig
durchgearbeitet. Nach entsprechender
Liegezeit (temperaturabhängig) wird die
noch frische Schicht gezielt (ca. 50
% Deckung) abgestreut mit Quarzsand der
Körnung 0,7-1,2 mm. Nach Erhärten wird
der nicht eingebundene
Quarzsandüberschuss entfernt.

Verbrauch:
mind. 0,30 -0,50 kg/m² Remmers Epoxy ST 100 <1160>
(je nach Saugfähigkeit/Porosität des Untergrundes)
Absandung:
mind. 1,00 - 2,00 kg/m² Remmers Quarz 07/12 DF <4407>
Einheit: m2

**00001.0004 Kunstharzestrich Epoxy ST 100 / Selectmix RMS MV - 1:12,5**
Nach Aushärten der Grundierung bzw. Im noch
frischen Zustand wird die Fläche gleichmäßig mit
einem kunstharzgebundenen Mörtel belegt. Der
Mörtel besteht aus 1 Gewichtsteil
Remmers Epoxy ST 100, einem
lösemittelfreien, transparenten,
mechanisch hoch belastbaren,
zweikomponentigen Epoxydharz und etwa 12,5
Gewichtsteilen Selectmix RMS.
Der Mörtel wird gleichmäßig in entsprechender
Schichtdicke auf der Fläche verteilt,
verdichtet, auf Höhe abgezogen und
geglättet.
Dabei anteilige Zugabe von Zusatzmittel ADD Mix 01
<6278>
zur Verbesserung der Verarbeitungs- und
Glätteigenschaften möglich.

Einbauhöhe: ca. 9 mm

Hinweis:
Vor dem Aufbringen der nächsten Schicht
ist das Porengefüge zu schließen mit z. B.
Remmers Epoxy ST 100 zuzüglich WHG TX
(Stellmittel)

Verbrauch:
Verbrauch für einen 9 mm Estrichbelag:
mind 1,8 kg/m² Remmers Epoxy ST 100  <1160>
ca. 18,0 kg/m² Remmers Selectmix RMS <6752>
Anteilige Zugabe zum Bindemittel:
ca. 1,8 kg Remmers ADD Mix 01<6278>
(~10 % ADD Mix 01 je kg Füllstoff))
Einheit: m2

**00001.0005 Porenverschluss von KH-Estrichen mit Epoxy ST 100**
Nach Erhärten des Kunstharzestriches
wird das Porengefüge gleichmäßig mit
 Epoxy ST 100, einem
lösemittelfreien, transparenten,
schnellerhärtenden, vergilbungsarmen,
zweikomponentigen
Epoxydharz geschlossen. Das Material wird hierfür auf
der Baustelle mithilfe des Stellmittels Remmers WHG TX
thixotropiert. Nach dem Anmischvorgang wird das
Material in geeigneter Weise, z. B. mittels
Baumscheibe gleichmäßig in das Porengefüge
eingebracht und sofort im Anschluss mit
einer Moltoprenrolle nachgerollt.

Verbrauch:
mind. 0,15 - 0,3 kg/m²  Remmers Epoxy ST 100<1160>
anteilige Zugabe von 1,5-2,0 % WHG TX <1221>
Einheit: m2
